# Erhaltung BW BAB - BO
Angebotsaufforderung (GAEB DA XML 3.2, DA83)
Projekt: A-P0909-00
Währung: EUR
Auftraggeber: Autobahn GmbH des Bundes, Niederlassung Westfalen (Hamm), Außenstelle Bochum, AdB-NL Westf., Ast.Bochum, Philippstr.3, 44803 Bochum, Philippstraße 3, 44803 Bochum
Erstellt mit: GXML Toolbox V3.3 R20230829, iTWO_64 V25.0.650, 22.05.2026

## 1 Fugenistandsetzung
Datum: 22.05.2026

*Hinweis: Hinweis zur OZ 00.00*
Einsatzgebiete im Zuständigkeitsbereich der Niederlassung Westfalen, Außenstelle Bochum. Unterschiedliche Anfahrtswege und Einsatzorte sind in die Einheitspreise mit einzukalkulieren und werden nicht gesondert vergütet.

### Abschnitt 00 Baustelleneinrichtung

#### Unterabschnitt 00.00 Baustelleneinrichtung

**00.00.0001 Baustelle einrichten**
Baustelle einrichten, vorhalten ,räumen, Geräte, Werkzeuge und sonstige Betriebsmittel, die zur  vertragsgemäßen Ausführung der Bauleistungen erforderlich  sind, auf die Baustelle bringen, bereitstellen und  betriebsfertig aufstellen einschl. der dafür notwendigen  Arbeiten.  Die erforderlichen festen Anlagen herstellen.  Bei Bedarf Lagerplätze, sonstige Platzbefestigungen und  Wege im Baustellenbereich anlegen. Oberbodenarbeiten  einschl. Beseitigen von Aufwuchs für die  Baustelleneinrichtung, soweit erforderlich, ausführen.  Flächen beschaffen, sofern die vom AG zur Verfügung  gestellten  nicht ausreichen. Kosten für Vorhalten, Unterhalten und  Betreiben der Geräte, Anlagen und Einrichtungen  einschl. Mieten, Pacht, Gebühren und dgl. werden nicht  mit dieser Position, sondern mit den Einheitspreisen der  betreffenden Teilleistungen vergütet.  Soweit nicht für bestimmte Leistungen für das Einrichten  der Baustelle gesonderte Positionen im  Leistungsverzeichnis enthalten sind, gilt die Position  für alle Leistungen sämtlicher Abschnitte des  Leistungsverzeichnisses.  Zufahrt zur Baustelle vorhanden.  Baustelle von allen Geräten, Anlagen, Einrichtungen und  dgl. räumen. Benutzte Flächen und Wege entsprechend dem  ursprünglichen Zustand herrichten. Soweit nicht für  bestimmte Leistungen für das Räumen der Baustelle gesonderte Positionen im Leistungsverzeichnis enthalten  sind, gilt die Position für alle Leistungen sämtlicher  Abschnitte des Leistungsverzeichnisses.
Menge: 50,000 St

**00.00.0002 Koordination und Abstimmung**
*** Pauschalposition
Koordination und Abstimmung
Koordination und Abstimmung mit den an der
Gesamtbaumaßnahme beteiligten anderen Auftragnehmern
(u.a. AN Verkehrssicherung) während der gesamten Bauzeit
durchführen.
Dazu gehören:
Die Teilnahme an Abstimmungsgesprächen, das
frühzeitige Feststellen und Aufzeigen sich gegenseitig
beeinflussender Arbeiten, miteinander beanspruchter
Flächen und das Feststellen und Aufzeigen der zwingend
einzuhaltenden Reihenfolge der Arbeiten sowie das
Aufstellen, Fortschreiben und Überwachen des
Terminplanes für alle Arbeiten der Baumaßnahme .
Der Auftragnehmer sammelt von allen an den Arbeiten
Beteiligten Dritten die notwendigen Informationen wie
Zeit - , Transport - und Ablaufplanungen, Flächenbedarf
und bearbeitet und übergibt dem AG einen Ablaufplan.
Evtl. erforderliche Überarbeitung nach Prüfung durch
den Auftraggeber und erneute Vorlage.
Menge: 1,000 Psch

**00.00.0003 Zulage Sonn- und Feiertagsarbeit**
Grundlage bilden zu dem Zeitpunkt der Ausführung die gültigen Maßgaben der Autobahn GmbH des Bundes.
Vergütet wird der Mehraufwand für das Einrichten der Baustelle an Sonntagen bzw. Feiertagen gegenüber Werktagen je Kolonne pro Tag
Menge: 8,000 St

**00.00.0004 Zulage Nachtarbeit**
Grundlage bilden zu dem Zeitpunkt der Ausführung die gültigen Maßgaben der Autobahn GmbH des Bundes.
Vergütet wird der Mehraufwand für das Einrichten der Baustelle in der Nacht gegenüber Tagsüber je Kolonne pro Tag. Einschließlich ausreichender Beleuchtung für die Durchführung sämtlicher Arbeiten.
Menge: 38,000 St

*Hinweis: Hinweis zur OZ 00.01*
Einsatzgebiete im Zuständigkeitsbereich der Niederlassung Westfalen, Außenstelle Bochum. Unterschiedliche Anfahrtswege und Einsatzorte sind in die Einheitspreise mit einzukalkulieren und werden nicht gesondert vergütet.

### Abschnitt 01 Fugen

#### Unterabschnitt 01.00 Randfugen an Einbauten, Ükos

**01.00.0001 Fuge ausräumen und säubern versch.Randfugen*Deckschicht bis 20 m*Breite mind. 10mm Tiefe 40 mm**
StL-Nr. 23113927511206
Bestehende Fuge ausräumen und Fugenspalt säubern. Ausbaustoffe nach Wahl des AN verwerten.
Randfuge vor Borden, Übergängen, Abläufen u.ä.
In der Asphaltdeckschicht.
Einzellängen bis 20,00 m.
Fugenspaltbreite mindestens 10 mm.
Fugenspalttiefe = 40 mm.
Menge: 866,000 m
Leistungsbereichkatalog: 113

**01.00.0002 Fuge ausräumen und säubern versch.Randfugen*Deckschicht über 20-100 m*Breite mind. 10mm Tiefe 40 mm**
StL-Nr. 23113927512206
Bestehende Fuge ausräumen und Fugenspalt säubern. Ausbaustoffe nach Wahl des AN verwerten.
Randfuge vor Borden, Übergängen, Abläufen u.ä.
In der Asphaltdeckschicht.
Einzellängen über 20,00 m bis 100,00 m.
Fugenspaltbreite mindestens 10 mm.
Fugenspalttiefe = 40 mm.
Menge: 866,000 m
Leistungsbereichkatalog: 113

*Hinweis: Hinweis zur OZ 01.00.0003*
Das säubern mit Druckluft des Fugenspalts sowie das trocknen ist einzukalkulieren und wird nicht gesondert vergütet.

**01.00.0003 Anschluss a. Fuge m. Fugenm. herst. versch.Randfugen*Deckschicht Tiefe 40 mm Fugenmasse N2**
StL-Nr. 2311391251069001
Anschluss als Fuge mit Fugenmasse herstellen.
Randfuge vor Borden, Übergängen, Abläufen u.ä.
In der Asphaltdeckschicht ausbilden.
Fugenspalttiefe = 40 mm.
Fugenspaltbreite '10-25 mm'

Mit heiß verarbeitbarer Fugenmasse Typ N2, einschließlich zugehörigem und zuvor aufgetragenem Voranstrichmittel.
Menge: 1732,000 m
Leistungsbereichkatalog: 113

**01.00.0004 Zulage Sonn- und Feiertagsarbeit**
Zuläge zu den drei Oz-ten zuvor für die Fugenherstellung bei  Sonn- und Feiertagsgsarbeit. Vergütet wird der Mehraufwand für das Erstellen der Fugen, inkl. aller nötigen Vorarbeiten, gegenüber Werktagen je Kolonne pro Tag.
Menge: 8,000 St

**01.00.0005 Zulage Nachtarbeit**
Grundlage bilden zu dem Zeitpunkt der Ausführung die gültigen Maßgaben der Autobahn GmbH des Bundes.
Vergütet wird der Mehraufwand für das Herstellen der Fugen inkl. aller nötigen Vorarbeiten in der Nacht gegenüber Tagsüber, je Kolonne pro Nacht. Einschließlich ausreichender Beleuchtung für die Durchführung sämtlicher Arbeiten.
Menge: 38,000 St

#### Unterabschnitt 01.01 Längs- und Querfugen im Asphalt

**01.01.0001 Fuge ausräumen und säubern Längs-/Querfuge*Deckschicht bis 20 m*Breite mind. 10mm Tiefe 40 mm**
StL-Nr. 23113927311206
Bestehende Fuge ausräumen und Fugenspalt säubern. Ausbaustoffe nach Wahl des AN verwerten.
Längs- und Querfuge.
In der Asphaltdeckschicht.
Einzellängen bis 20,00 m.
Fugenspaltbreite mindestens 10 mm.
Fugenspalttiefe = 40 mm.
Menge: 2157,000 m
Leistungsbereichkatalog: 113

**01.01.0002 Fuge ausräumen und säubern Längs-/Querfuge*Deckschicht über 20-100 m*Breite mind. 10mm Tiefe 40 mm**
StL-Nr. 23113927312206
Bestehende Fuge ausräumen und Fugenspalt säubern. Ausbaustoffe nach Wahl des AN verwerten.
Längs- und Querfuge.
In der Asphaltdeckschicht.
Einzellängen über 20,00 m bis 100,00 m.
Fugenspaltbreite mindestens 10 mm.
Fugenspalttiefe = 40 mm.
Menge: 2157,000 m
Leistungsbereichkatalog: 113

*Hinweis: Hinweis zur OZ 01.01.0003 und 01.01.0004*
Das säubern mit Druckluft des Fugenspalts sowie das trocknen ist einzukalkulieren und wird nicht gesondert vergütet.

**01.01.0003 Fugenfüllung herstellen Längs-/Querfuge*Deckschicht bis 20 m*Tiefe 40 mm*Fugenmasse N2**
StL-Nr. 2311394231169001
Fugenfüllung herstellen.
Längs- und Querfuge.
In der Asphaltdeckschicht.
Einzellängen bis 20,00 m.
Fugenspalttiefe = 40 mm.
Fugenspaltbreite '10-25 mm'

Mit heiß verarbeitbarer Fugenmasse Typ N2, einschließlich zugehörigem und zuvor aufgetragenem Voranstrichmittel.
Menge: 2157,000 m
Leistungsbereichkatalog: 113

**01.01.0004 Fugenfüllung herstellen Längs-/Querfuge*Deckschicht über 20-100 m*Tiefe 40 mm*Fugenmasse N2**
StL-Nr. 2311394231269001
Fugenfüllung herstellen.
Längs- und Querfuge.
In der Asphaltdeckschicht.
Einzellängen über 20,00 m bis 100,00 m.
Fugenspalttiefe = 40 mm.
Fugenspaltbreite '10-25 mm'

Mit heiß verarbeitbarer Fugenmasse Typ N2, einschließlich zugehörigem und zuvor aufgetragenem Voranstrichmittel.
Menge: 2157,000 m
Leistungsbereichkatalog: 113

**01.01.0005 Zulage Sonn- und Feiertagsarbeit**
Zuläge zu den drei Oz-ten zuvor für die Fugenherstellung bei  Sonn- und Feiertagsgsarbeit. Vergütet wird der Mehraufwand für das Erstellen der Fugen, inkl. aller nötigen Vorarbeiten, gegenüber Werktagen je Kolonne pro Tag.
Menge: 8,000 St

**01.01.0006 Zulage Nachtarbeit**
Grundlage bilden zu dem Zeitpunkt der Ausführung die gültigen Maßgaben der Autobahn GmbH des Bundes.
Vergütet wird der Mehraufwand für das Herstellen der Fugen inkl. aller nötigen Vorarbeiten in der Nacht gegenüber Tagsüber, je Kolonne pro Nacht. Einschließlich ausreichender Beleuchtung für die Durchführung sämtlicher Arbeiten.
Menge: 38,000 St

#### Unterabschnitt 01.02 Längsfuge an Brückenkappe

**01.02.0001 Fuge ausräumen und säubern versch.Randfugen*Deckschicht bis 20 m*Breite mind. 10mm Tiefe 40 mm**
StL-Nr. 23113927511206
Bestehende Fuge ausräumen und Fugenspalt säubern. Ausbaustoffe nach Wahl des AN verwerten.
Randfuge vor Borden, Übergängen, Abläufen u.ä.
In der Asphaltdeckschicht.
Einzellängen bis 20,00 m.
Fugenspaltbreite mindestens 10 mm.
Fugenspalttiefe = 40 mm.
Menge: 1717,000 m
Leistungsbereichkatalog: 113

**01.02.0002 Fuge ausräumen und säubern versch.Randfugen*Deckschicht über 20-100 m*Breite mind. 10mm Tiefe 40 mm**
StL-Nr. 23113927512206
Bestehende Fuge ausräumen und Fugenspalt säubern. Ausbaustoffe nach Wahl des AN verwerten.
Randfuge vor Borden, Übergängen, Abläufen u.ä.
In der Asphaltdeckschicht.
Einzellängen über 20,00 m bis 100,00 m.
Fugenspaltbreite mindestens 10 mm.
Fugenspalttiefe = 40 mm.
Menge: 1717,000 m
Leistungsbereichkatalog: 113

*Hinweis: Hinweis zur OZ 01.02.0003*
Das säubern mit Druckluft des Fugenspalts sowie das trocknen ist einzukalkulieren und wird nicht gesondert vergütet.

**01.02.0003 Anschluss a. Fuge m. Fugenm. herst. versch.Randfugen*Deck-/Schutzsch. Tiefe 40 mm Fugenmasse N1**
StL-Nr. 2311391253069002
Anschluss als Fuge mit Fugenmasse herstellen.
Randfuge vor Borden, Übergängen, Abläufen u.ä.
In Asphaltdeck- und -schutzschicht ausbilden.
Fugenspalttiefe = 40 mm.
Fugenspaltbreite '10-25 mm'

Mit heiß verarbeitbarer Fugenmasse Typ N1, einschließlich zugehörigem und zuvor aufgetragenem Voranstrichmittel.
Menge: 3433,000 m
Leistungsbereichkatalog: 113

**01.02.0004 Zulage Sonn- und Feiertagsarbeit**
Zuläge zu den drei Oz-ten zuvor für die Fugenherstellung bei  Sonn- und Feiertagsgsarbeit. Vergütet wird der Mehraufwand für das Erstellen der Fugen, inkl. aller nötigen Vorarbeiten, gegenüber Werktagen je Kolonne pro Tag.
Menge: 8,000 St

**01.02.0005 Zulage Nachtarbeit**
Grundlage bilden zu dem Zeitpunkt der Ausführung die gültigen Maßgaben der Autobahn GmbH des Bundes.
Vergütet wird der Mehraufwand für das Herstellen der Fugen inkl. aller nötigen Vorarbeiten in der Nacht gegenüber Tagsüber, je Kolonne pro Nacht. Einschließlich ausreichender Beleuchtung für die Durchführung sämtlicher Arbeiten.
Menge: 38,000 St

#### Unterabschnitt 01.03 Risse im Asphalt

**01.03.0001 Riss in Asphaltdeckschicht behand. Riss abdecken*bis 20 m Rissmasse*LFK 1/3 PSV 48**
StL-Nr. 2311394731991001
Riss in Asphaltdeckschicht behandeln.
Riss mit Heißdruckluftlanze trocknen und reinigen. Riss
abdecken.
Einzellängen bis 20,00 m.
Rissspalttiefe 'bis 35 mm'

Rissspaltbreite 'bis 25 mm'

Rissraum verfüllen mit heiß verarbeitbarer Rissmasse,
einschließlich zugehörigem und zuvor aufgetragenem Voranstrichmittel.
Lieferkörnung 1/3 mit PSV angegeben (48) gleichmäßig
auf die noch heiße Rissmasse aufstreuen und andrücken.
Menge: 1000,000 m
Leistungsbereichkatalog: 113

**01.03.0002 Zulage Sonn- und Feiertagsarbeit**
Zuläge zu der Oz zuvor für die Fugenherstellung bei  Sonn- und Feiertagsgsarbeit. Vergütet wird der Mehraufwand für das Erstellen der Fugen, inkl. aller nötigen Vorarbeiten, gegenüber Werktagen je Kolonne pro Tag.
Menge: 8,000 St

**01.03.0003 Zulage Nachtarbeit**
Grundlage bilden zu dem Zeitpunkt der Ausführung die gültigen Maßgaben der Autobahn GmbH des Bundes.
Vergütet wird der Mehraufwand für das Herstellen der Fugen inkl. aller nötigen Vorarbeiten in der Nacht gegenüber Tagsüber, je Kolonne pro Nacht. Einschließlich ausreichender Beleuchtung für die Durchführung sämtlicher Arbeiten.
Menge: 38,000 St

*Hinweis: Hinweis zur OZ 00.02*
Einsatzgebiete im Zuständigkeitsbereich der Niederlassung Westfalen, Außenstelle Bochum. Unterschiedliche Anfahrtswege und Einsatzorte sind in die Einheitspreise mit einzukalkulieren und werden nicht gesondert vergütet.

### Abschnitt 02 Straßenbau

#### Unterabschnitt 02.00 Straßenbau

**02.00.0001 Asphaltbefestigung trennen Anb.längs m. Rand*schneiden Dicke ü. 3-6 cm**
StL-Nr. 231130384102
Asphaltbefestigung geradlinig trennen.
im Anbaubereich längs zur Fahrbahnachse einschließlich
Abtragen des Randkeiles.
Trennen durch Schneiden.
Dicke der Asphaltbefestigung über 3 bis 6 cm.
Menge: 800,000 m
Leistungsbereichkatalog: 113

**02.00.0002 Asphalt fräsen ADS zw.Kappen*Gussasphalt Tiefe ü.2,5-4,5cm*Bauwerk mit Kappe*Fräsasph. verw. Unebenheit 4 mm**
StL-Nr. 2311300551329011
Asphalt fräsen und Fräsgut aufnehmen. Anschlusskante
geradlinig auf Frästiefe herstellen. Der Schnittlinienabstand darf maximal 15 mm betragen.
Asphaltdeckschicht zwischen den Kappen.
Asphaltdeckschicht = Gussasphalt.
Frästiefe über 2,5 bis 4,5 cm.
Auf Bauwerk mit Erschwernissen infolge Arbeiten bis an
Kappen oder Fugen.
Fläche 'Fahrbahn und Nebenflächen'

Fräsasphalt nach Wahl des AN verwerten.
Unebenheiten der gefrästen Fläche höchstens 4 mm innerhalb einer 4,00 m langen Messstrecke in Längs- und
Querrichtung.
Menge: 60,000 m2
Leistungsbereichkatalog: 113

**02.00.0003 Asphalt feinfräsen ADS*Gussasphalt*T ü. 2,5-4,5cm a.Bauw. mit Kappe*Fahrbahn Breite bis 30 cm*Fräsasph. verw. Unebenheit 4 mm**
StL-Nr. 2311300811321111
Asphalt feinfräsen und Fräsgut aufnehmen.
Asphaltdeckschicht.
Asphaltdeckschicht = Gussasphalt.
Frästiefe über 2,5 bis 4,5 cm.
Auf Bauwerk mit Erschwernissen infolge Arbeiten bis an
Kappen oder Fugen.
Fläche = Fahrbahn.
Breite der Fläche bis 30 cm.
Fräsasphalt nach Wahl des AN verwerten.
Unebenheiten der gefrästen Fläche höchstens 4 mm innerhalb einer 4,00 m langen Messstrecke in Längs- und Qu-
errichtung.
Menge: 20,000 m2
Leistungsbereichkatalog: 113

**02.00.0004 Asphaltbefestigung aufnehmen Fahrb./Randstr.*Dicke ü. 3-6 cm Tiefe bis 10 cm*Aufbr. Verw. AN**
StL-Nr. 2311302840201003
Asphaltbefestigung aufbrechen und aufnehmen.
Fläche = Fahrbahn und Randstreifen.
Dicke der Asphaltbefestigung über 3 cm bis 6 cm.
Gesamtaufbruchtiefe bis 10 cm.
Aufbruchgut nach Wahl des AN verwerten.
Menge: 20,000 m2
Leistungsbereichkatalog: 113

**02.00.0005 Zulage für Mehraufnahme je m2**
Zulage für Mehraufnahme beim Fräsen je cm Dicke in Asphaltschichten.
Menge: 12,000 m2

**02.00.0006 Asphaltdecksch. aus MA 8 S herst. Bk100*Dicke 3,5 cm Bitumen 20/30+vvZ*Kalk.füller CC 90 ohne Asph.Granul.*Handeinbau**
StL-Nr. 23113617131111
Asphaltdeckschicht aus Gussasphalt MA 8 S herstellen.
Einbaubreiten nach Unterlagen des AG.
In Verkehrsflächen der Belastungsklasse Bk100.
Einbaudicke = 3,5 cm einschl. eingedrückter Abstreukörnung.
Bindemittel = 20/30 mit viskositätsveränderndem Zusatz
bzw. einem entsprechend viskositätsveränderten Bindemittel 20/30.
Fremdfüller = Kalksteinfüller Kategorie CC 90.
Gussasphalt ohne Verwendung von Asphaltgranulat.
Einbau von Hand.
Menge: 100,000 m2
Leistungsbereichkatalog: 113

**02.00.0007 Zulage für Mehreinbau Gussasphalt**
Zulage für Mehreinbau Gussasphalt MA 8 S je cm Dicke in  Deckschichten
Menge: 12,000 m2

**02.00.0008 Gussasphaltoberfläche bearbeiten bit.abst.aufbr.*Verfahren A lockere verwert.**
StL-Nr. 23113667310002
Oberfläche der Gussasphaltschicht bearbeiten.
Grobe Gesteinskörnung, leicht bituminiert, auf die noch
heiße Oberfläche aufbringen.
Verfahren A.
Erkaltete Asphaltdeckschicht aus Gussasphalt abkehren,
nicht gebundene grobe Gesteinskörnung durch Walzen
lösen und nochmals abkehren. Nicht gebundene und
gelöste Abstreukörnungen nach Wahl des AN verwerten.
Menge: 100,000 m2
Leistungsbereichkatalog: 113

**02.00.0009 Verkehrsfläche kehren*VSM AG**
StL-Nr. 2311397793
Verkehrsfläche mit einer selbstaufnehmenden Kehrmaschine nach Verkehrsfreigabe unverzüglich nach Aufforderung
durch den AG kehren. Kehrgut aufnehmen und nach Wahl
des AN verwerten.
Verkehrsfläche 'Fahrbahndeckschicht'

Verkehrssicherungsmaßnahmen durch den AG.
Menge: 100,000 m2
Leistungsbereichkatalog: 113

**02.00.0010 Zulage Sonn- und Feiertagsarbeit**
Zuläge zu der Oz zuvor für die Asphaltdeckenherstellung bei  Sonn- und Feiertagsgsarbeit. Vergütet wird der Mehraufwand für das Erstellen der Asphaltdecke, inkl. aller nötigen Vorarbeiten, gegenüber Werktagen je Kolonne pro Tag.
Menge: 8,000 St

**02.00.0011 Zulage Nachtarbeit**
Grundlage bilden zu dem Zeitpunkt der Ausführung die gültigen Maßgaben der Autobahn GmbH des Bundes.
Vergütet wird der Mehraufwand für das Herstellen der Asphaltdecke inkl. aller nötigen Vorarbeiten in der Nacht gegenüber Tagsüber, je Kolonne pro Nacht. Einschließlich ausreichender Beleuchtung für die Durchführung sämtlicher Arbeiten.
Menge: 38,000 St
